# Umgestaltung Nedwighafen
Angebotsaufforderung (GAEB 90, DA83)
DV-Nummer: 2025-006
Währung: EUR
Auftraggeber: Stadtverwaltung Wittenberge, August-Bebel-Straße 10, 19322 W

## Los 04 - Tischlerarbeiten
Datum: 10.03.26

*Hinweis*
Allgemeine Baubeschreibung Hafengebäude
Zukünftig soll das Hafengebäude den zentralen
Anlaufpunkt für die am Nedwighafen übernachtenden
Wohnmobilisten darstellen. Dazu werden die sanitären
Anlagen für Wohnmobilisten von der Gastronomie
getrennt und in das Dachgeschoss verlegt. Durch die
dort verfügbare Fläche ist eine Aufteilung möglich, die
neben Funktionalität einen hohen Aufenthaltswert
vorweist. Die Flächen bestehen aus Wasch-, Dusch- und
WC-Räumen sowie einem Wasch- und Trocknerraum.
Um einen barrierearmen Zugang zu den sanitären Anlagen
im Dachgeschoss gewährleisten zu können, wird
eine Aufzugsanlage installiert.
Im Erdgeschoss ist eine Rezeption mit allen damit
verbundenen organisatorisch und buchhalterisch
notwendigen Einrichtungen sowie notwendigen
Serviceräume zur Ausstattung und Betreibung der
Wohnmobilstellplätze geplant.
Das bestehende Restaurant wird als Lokal für die
Campinggäste, als auch für alle anderen Besucher des
Elbufers weiter als gastronomische Einrichtung
geführt. Geplant ist hier die Erneuerung sowie
Erweiterung
der Koch- und Sanitärbereiche und der Umbau des
Gastraumes.
Die Umbauarbeiten werden die Neustrukturierung der
sanitären Anlagen und der notwendigen
Servicebereiche für Housekeeping und Anmeldung /
Rezeption beinhalten.
Im Zuge der Sanierung sind Grundrissänderungen
erforderlich, welche einen Abbruch sowie das Versetzen
und den Neubau von tragenden und nichttragenden
Innenwänden notwendig machen.

*Hinweis*
Zusätzliche Technische
Vertragsbedingungen

1.0 Vorschriften und Richtlinien
Fu¨r das Angebot und die Ausfu¨hrung gelten die VOB
Teil A, B und C, sowie sämtliche
fu¨r dieses Gewerk zutreffenden DIN-Normen in der
gu¨ltigen Fassung, weiterhin sind
die allgemein anerkannten Regeln der Technik und die
gesetzlichen und behördlichen
Bestimmungen zu beachten und einzuhalten. Diese
Vorschriften gelten, soweit nicht
durch besondere Bedingungen und Forderungen in dieser
Leistungsbeschreibung
ausdru¨cklich eine andere Regelung vorgesehen ist.

Besonders wird hingewiesen auf:
- Bauordnung des Landes Brandenburg und Auflagen der
Behörden
- Gewerbeordnung
- Arbeitsstättenverordnung
- Betriebssicherheits-Verordnung
- Baustellen-Verordnung
- Berufsgenossenschaftliche Vorschriften und
Richtlinien
- Verarbeitungs- und Einbauvorschriften der Hersteller
- DIN EN 1935 Tu¨r- und Fensterbänder
jeweils in den neuesten Fassungen.

Jeder Bieter hat die fu¨r sein Gewerk zutreffenden
Vorschriften zum Gesundheits-,
Arbeits- und Brandschutz zu beru¨cksichtigen und in
seine Kalkulation einzubeziehen.
Fu¨r die Baustelle werden eine Baustellenordnung, eine
Brandschutzordnung und ein
Sicherheits- und Gesundheitsschutz-Plan erarbeitet.
Die darin enthaltenen
allgemeinen und gewerkespezifischen Forderungen werden
Inhalt der
abzuschließenden Verträge.

Leistungsabgrenzung

Die in den Zusätzlichen Technischen
Vertragsbedingungen geforderten Leistungen, fu¨r
die keine besonderen Positionen in der
Leistungsbeschreibung vorgesehen sind, sind
als Leistungen in den entsprechenden Positionen
einzukalkulieren.

Sämtliche Positionen verstehen sich einschließlich
Herstellung, Lieferung, Einbau und
Entsorgung, auch wenn in den Positionen nicht
ausdru¨cklich erwähnt.

In die Einheitspreise und Gesamtpreise des diesem
Gewerk beiliegenden
Leistungsverzeichnisses sind als Nebenkosten alle
Kosten einzukalkulieren, die im
Hinblick auf Einrichten, Vorhalten und Räumen der fu¨r
die in diesen ausgeschriebenen
Bauleistungen erforderlichen Baustelleneinrichtung
einschließlich Hebemittel, Geru¨ste,
Arbeitsbu¨hnen auch u¨ber 2,00 m Höhe notwendig
werden, mit Ausnahme der
ausgeschriebenen Baustelleneinrichtung und dort
veranschlagten Leistungen

*Hinweis*
Vorbemerkungen

Mit der Bauleitung sind regelmäßig Absprache
durchzufu¨hren!

Nach Abschluß der Arbeiten hat der AN dafu¨r Sorge zu
tragen, dass die Baustelle
gereinigt u¨bergeben wird!

Fu¨r die gesamte Sanierung ist keine Ru¨stung
ausgeschrieben, diese ist bei Bedarf
durch den AN in Eigenleistung gem. den gesetzlichen
Bestimmungen zu stellen,
vorzuhalten und nach Abschluß der Arbeiten wieder zu
beseitigen. Eine Vergu¨tung
hierfu¨r erfolgt nicht, die Kosten sind mit dem
Gesamtangebot abgegolten!
Schutzmaßnahmen vor Beschädigungen und Verschmutzungen
bei Stellung von
Geru¨sten sind ebenfalls einzurechnen!

Für den gesamten Terrassenbereich ist kein Schutz
ausgeschrieben. Sollten die
Flächen für BE, Transport von Material oder
dergleichen benutzt werden, so sind diese
eigenständig entsprechend zu schützen, vorab ist ein
Pflasterprotokoll anzufertigen
und der Buleitung unaufgefordert zu übergeben. Kosten
für den Schutz der Terrasse
sind in der allgemeinen Baustelleneinrichtung zu
berücksichtigen.

Der Ausfu¨hrung liegen zu Grunde:
1. VOB Teil A, B und C in der neuesten Fassung
2. Dieses Leistungsverzeichnis und die Vereinbarungen
3. Pläne und Anweisungen des Architekten bzw.
Bauleiters.

In Teilbereichen des Gebäudes werden zur Dokumentation
des Bauvorhabens Kameras
aufgestellt, die alle 35 Minuten Fotos machen.
Ziel ist die Erstellung einer Zeitrafferaufnahme, um
die Veränderung des Gebäudes festzuhalten.
Mit Angebotsabgabe stimmt der Bieter dem zu und
sichert das Einholen der Zustimmung seiner
Mitarbeiter / Nachunternehmer zu.

Diese Vorbemerkung ist Bestandteil des Angebotes.

Planbeilagen:
Nachstehende Pläne ergänzen das Leistungsverzeichnis,
sind als Kalkulationshilfe zu verstehen und sind
fester Bestandteil des Leistungsverzeichnisses:

Pl.-Nr: AP_2025_006_001 - Entwurfsplan Grundriss
Erdgeschoss Datum: 14.01.2026
Pl.-Nr: AP_2025_006_002 - Entwurfsplan Grundriss
Dachgeschoss Datum: 12.01.2026

Erdgeschoss:

Dachgeschoss:

### Titel 01 Innentüren

**01.1 Schiebetür, vor der Wand, 1-flügelig, Wandmontage**
Türstärke: ca. 39,5 mm
Flächengewicht: ca. 17,3 kg/m²

Einlage: Röhrenspanplatte

Aufbau: Holzrahmen aus Holzwerkstoff
Deckplatte: Holzwerkstoff
Verleimung: D3 nach DIN EN 204

Nutung/Fräsung: oben Fräsung für Schiebetürbeschlag,
unten
Schiebetürnut

Falz: 4-seitig stumpf

Oberfläche: Durat-Beschichtung

Kantenausführung: 3-seitig beschichtet, 3-seitig eckig

Beschläge: Griffmuschel oval, Edelstahl matt,
Führungsgleiter
unten

Schiebetürkasten mit Laufschienenverkleidung in
türgleicher
Oberfläche, Kanten gerundet, 65 mm hoch; Laufschiene,
höhenverstellbare Türblattaufhängungen mit
kugelgelagerten
Doppelrollen und Pendelgelenk, Fangstopper; optional
ab 650
mm Türbreite einseitiges, ab 830 mm beidseitiges
Dämpfungssystem

Wandmaße

Öffnungsbreite: ca, 680 mm
Öffnungshöhe: ca. 2100 mm

Einbauort: Küche / Trockenlager (01.07)
Menge: 1,000 St

### Titel 02 Instandsetzung Innentüren

**02.1 Aufarbeitung Tür Foyer/Gastraum**
Aufarbeitung der innenren doppelflügligen Holztür mit
fest
verglastem Oberlicht, inkl. Rahmen/Holzumfassungszarge,

- Abmessung ca. 1,50x2,80 m

Element:
-2-flüglige Innentür (Gang- und Standflügel) mit
unterer und
oberer Arretierung des Standflügels
-Türflügel mit je 1 Glaseinsatz
-fest verglastes Oberlicht

Instandsetzungsziel:

Aufarbeitung der bestehenden Innentür

Hierfür sind folgende Anpassungen /
Überarbeitungsschritte
erforderlich:
-bestehende Anstriche entfernen
-Herstellen Gang/Schließbarkeit
-neue Oberflächenbehandlung (Anstrich und Farbton nach
Angabe AG), inkl. erforderlicher Nebenrbeiten
-Einbau Türschloss inkl. Beschläge aus
Standardsortiement
-Einbau Türdichtung, gem. Brandschutzanforderung
dichtschließend
-Montage Obertürschließer, gem. Brandschutzanforderung
selbstschließend

inkl. erforderlicher Nebenarbeiten.

Tür: bestehende Tür Foyer/Gastraum
Menge: 1,000 St

**02.2 Aufarbeitung Tür Gastraum/Küche**
Aufarbeitung der innenren Pendeltür (Küche) mit rundem
Glaseindatz (Bullauge) mit Trittschutzblech, inkl.
Rahmen/Holzumfassungszarge,

- Abmessung ca. 1,01x2,01 m

Element:
- Pendeltür mit rundem Glasausschnitt imd
Holzumfassungszarge

Instandsetzungsziel:

Aufarbeitung der bestehenden Innentür

Hierfür sind folgende Anpassungen /
Überarbeitungsschritte
erforderlich:
-bestehende Anstriche entfernen
-Herstellen Gang/Schließbarkeit
-neue Oberflächenbehandlung (Anstrich und Farbton nach
Angabe AG), inkl. erforderlicher Nebenrbeiten

inkl. erforderlicher Nebenarbeiten.

Tür: bestehende Tür Gastraum/Küche
Menge: 1,000 St

### Titel 03 WC-Trennwandsyteme

**03.1 WC-Trennwandsystem Typ 01 - EG Damen und Herren**
*** Bezugsbeschreibung
Konstruktion:

30 mm starke melaminharzbeschichtete Vollspanplatten
mit
ABS-Umleimern, statischem Verbund und vandalensicheren

Beschlägen.
Die Konstruktion muss zur Sicherstellung einer hohen
Stabilität
TÜV-geprüft sein, das Prüfzeugnis ist mit der
Angebotsabgabe
einzureichen. Zum Nachweis der Sicherheit ist eine
zusätzliche
GS-Prüfung vorzuweisen. Das Trennwandsystem bietet aus
Gründen der Langlebigkeit eine Herstellergarantie von
7 Jahren
auf alle Funktionsteile.

Ausführung Profile: Eloxierte Profile

Höhe: 2000 mm, einschl. ca. 150 mm Bodenfreiheit.

Wände: 30 mm starke melaminharzbeschichtete
Vollspanplatten. Alle sichtbaren Kanten sind mit
ABS-Umleimern (Radius 2 mm) stoßsicher geschützt und
dadurch verletzungsfrei.

Profile: Alle Profile sind aus Aluminium und
unfallsicher
gerundet.

Die Maueranschlüsse erfolgen durch U-Profile zum
Ausgleich
von Bautoleranzen.

Füße:
Aus korrosionfreiem Aluminium (Ø 20 mm). Naturfarbig
eloxiert
mit Edelstahlkern und Edelstahlteller. Trittfeste
Abdeckrosette
aus farblich abgestimmten Nylon.

Türen:
Vollspantüren, 30 mm stark, in gleicher Bauweise wie
die
Wände. Türen stumpf einschlagend, mit
Anschlagprofilen aus
Aluminium. Durchlaufende Gummiprofildichtung im
Anschlagprofil zur Geräuschdämpfung integriert.

Bänder: dem Gewicht der Tür und Bedartf entsprechende
Bänder aus Aluminium naturfarbig eloxiert.

Garnituren:
2-Riegel- WC-Schloß. Sicherheitsdrücker (Ø 23 mm).
Schauscheibe rot/weiß mit Notdornöffnung in Aluminium
naturfarbig eloxiert.

Zubehör: inkl. 1 Türstopperhaken pro Türelement

Farben:
Wand- und Türenfarben nach Standardsortiment.
(mindestens 9 Farben).
Dem AG sind auf Verlangen 3 verschiedene Muster zur
Auswahl vorzulegen).

Profile,  ABS-Kanten, und Zubehör in der gleichen
durchgängigen Farbe aus Standardsortiment.

Einbauort: Raum 01.10 & 01.12

Maße / Abwicklung:
System mit 2 WC-Kabinen
Breite Türfront, mit 2 Türen: ges. ca. 1,73m
Länge Trennwand: ca. 1,60m

WC-Trennwand Herren EG

WC-Trennwand Damen EG

inkl. Lieferung und Montage.
Menge: 2,000 psch

**03.2 WC-Trennwandsystem Typ 02 - EG Damen**
*** wie Position 03.1
Einbauort: Raum 01.12

Maße / Abwicklung:
System mit 2 WC-Kabinen
Breite Türfront, mit 2 Türen: ges. ca. 4.23m
Länge Trennwand: ca. 0,85m

WC-Trennwand Damen EG

inkl. Lieferung und Montage.
Menge: 1,000 psch

**03.3 WC-Trennwandsystem Typ 03 - EG Türelement Herren**
*** wie Position 03.1
Einbauort: Raum 01.10

-als Türelement zur Abtrennung von Vorraum und WC (ohne
Trennwand)
-ohne Zubehör (Haken)
-ohne WC-Schließung
-mit Einsteckschloss und Garnitur Griff/Griff

Maße / Abwicklung:
Breite Türfront, mit 1 Türen: ges. ca. 1,00m

Türelement mit Seitenteilen Herren EG

inkl. Lieferung und Montage.
Menge: 1,000 psch

**03.4 WC-Trennwandsystem Typ 04 - DG Damen**
*** wie Position 03.1
Einbauort: Raum 02.08

Maße / Abwicklung:
System mit 4 WC-Kabinen
Breite Türfront, mit 4 Türen: ges. ca. 3,75m
Länge Trennwand: ca. 1,20m

WC-Trennwand Damen DG

! Einbau erfolgt auf Fussboden mit Fussbodenheizung -
Heizrohre sind entweder im Vorfeld einzumesssen, die
Lage der
Füße rechtzeitig mitzuteilen und auf der Tackerplatte
anzuzeichnen oder vor der Montage / dem Bohren
zweifelsfrei
zu lokalisieren. !

inkl. Lieferung und Montage.
Menge: 1,000 psch

**03.5 WC-Trennwandsystem Typ 05 - DG Herren**
*** wie Position 03.1
Einbauort: Raum 02.06

Maße / Abwicklung:
System mit 3 WC-Kabinen
Breite Türfront, mit 4 Türen: ges. ca. 3,37m
Länge Trennwand: ca. 1,20m

WC-Trennwand Damen DG

! Einbau erfolgt auf Fussboden mit Fussbodenheizung -
Heizrohre sind entweder im Vorfeld einzumesssen, die
Lage der
Füße rechtzeitig mitzuteilen und auf der Tackerplatte
anzuzeichnen oder vor der Montage / dem Bohren
zweifelsfrei
zu lokalisieren. !

inkl. Lieferung und Montage.
Menge: 1,000 psch

### Titel 04 Dusch-Trennwandsystem

**04.1 Dusch-Trennwandsystem Typ 11 - DG Damen**
*** Bezugsbeschreibung
Konstruktion:

13 mm HPL-Vollkern mit statischem Verbund
der Profile und vandalensicheren Beschlägen.

Die Konstruktion muss zur Sicherstellung einer hohen
Stabilität
TÜV-geprüft sein, das Prüfzeugnis ist mit der
Schlussrechnung
einzureichen. Zum Nachweis der Sicherheit ist eine
zusätzliche
GS-Prüfung vorzuweisen.

Ausführung Profile: eloxierte Profile.

Höhe: 2000 mm, einschl. 150 mm Bodenfreiheit.

´Wände: HPL Vollkernplatte, 13 mm starke nach DIN EN
438
(DIN 16926). Wasserbeständig, fäulnissicher,
widerstandsfähig
gegen Beschädigungen und besonders pflegeleicht.

Alle sichtbaren Kanten sind gerundet und dadurch
verletzungsfrei.

Profile:
Stabilisator und Türanschlagprofile sind als
3-Kammer-Profile
aus Aluminium auszuführen, um eine dauerhafte
Stabilität zu
gewährleisten. Eine absolute Passgenauigkeit aller
Verbindungen ist mittels im Werk gefertigten
CNC-Gewinden
und Bohrungen sicherzustellen. Bohrungen in die
Profile vor Ort
sind zu vermeiden.

Der untere Abschluss von Band- und
Türanschlagsprofilen ist
mit einer abgerundeten Aluminiumplatte unfallsicher
abzudecken.

Der Wandanschluss erfolgt durch U-Profile zum
ausgleich der
Bautoleranzen.

Füße:
Fußkonstruktion bestehend aus Edelstahlkern (Ø 20 mm)
und
Edelstahlbodenteller.
Aus Stabilitätsgründen sind gesteckte Verbindungen
und Hohlrohre zu vermeiden.

Um eine langlebige und dauerhafte Befestigung der
Anlagen auf dem Boden sicherzustellen sind für die
wesentlichen Konstruktionsdetails ausschließlich
Edelstahlteile
zu verwenden.

Ablage (Umkleidebereich)
HPL Vollkernplatte, 13 mm starke nach DIN EN 438 (DIN
16926). Wasserbeständig, fäulnissicher,
widerstandsfähig
gegen Beschädigungen und besonders pflegeleicht.
Abmessung: ca. 0,35m x 0,7m

Türen:
HPL Vollkernplatte, 13 mm starke nach DIN EN 438 (DIN
16926). Wasserbeständig, fäulnissicher,
widerstandsfähig
gegen Beschädigungen und besonders pflegeleicht.
, stumpf einschlagend. Alle Kanten umfräst, die Ecken
im
Radius von 2 mm abgerundet. Durchlaufende

Gummiprofildichtung im Anschlagprofil zur
Geräuschdämpfung
integriert.

Beschläge:
Bänder dem Gewicht der Tür und dem Bedarf entsprechend.
Die Bandbefestigung in den HPL-Türen muss
materialgerecht in
der Fläche der Türe erfolgen, um ein Spalten der
Platte zu
vermeiden.

Verschraubung in die verwindungssteifen
Mehrkammerprofile
erfolgt mittels Edelstahl-Torx-Schrauben um eine
leichte
Wartung zu ermöglichen.

Je Tür ist ein Band mit eingebauter Feder zum
Selbstschließen
oder Selbstöffnen der Tür einzubauen.

Verriegelung:
Leicht austauschbares, kunststofffreies
Einriegelschloss aus
Zinkdruckguss mit massivem, nicht brennbarem Riegel.

Türknöpfe aus schlag- und bruchsicherem Nylon.

Zubehör:
-inkl 1 Türstopperhaken pro Türelement
-inkl. 3 Garderobenhaken pro Ablagefläche Umkleidezone

Farben:
Wand-, Ablagen und Türenfarben nach Standardsortiment
(mind 9 Farben).
Dem AG sind auf Verlangen 3 verschiedene Muster zur
Auswahl vorzulegen).

Profile,  ABS-Kanten, und Zubehör in der gleichen
durchgängigen Farbe aus Standardsortiment.

Einbauort: Raum 02.07

Maße / Abwicklung:
System mit 3 Duschkabinen
Duschbereich ca. 1,0m x 1,32m
Umkleidebereich ca: 0,7m x 1,32m

Breite Türfront mit 3 Türen: ca. 4,01m
Länge Trennwand: ca. 1,73m

Dusch-Trennwand Damen DG

! Einbau erfolgt auf Fussboden mit Fussbodenheizung -
Heizrohre sind entweder im Vorfeld einzumesssen, die
Lage der
Füße rechtzeitig mitzuteilen und auf der Tackerplatte
anzuzeichnen oder vor der Montage / dem Bohren
zweifelsfrei
zu lokalisieren. !

inkl. Lieferung und Montage.
Menge: 1,000 psch

**04.2 Dusch-Trennwandsystem Typ 12 - DG Herren**
*** wie Position 04.1
Einbauort: Raum 02.07

Maße / Abwicklung:
System mit 3 Duschkabinen
Duschbereich ca. 1,0m x 1,22m
Umkleidebereich ca: 0,7m x 1,22m

Breite Türfront mit 3 Türen: ca. 3.70m
Länge Trennwand: ca. 1,73m

Dusch-Trennwand Herren DG

! Einbau erfolgt auf Fussboden mit Fussbodenheizung -
Heizrohre sind entweder im Vorfeld einzumesssen, die
Lage der
Füße rechtzeitig mitzuteilen und auf der Tackerplatte
anzuzeichnen oder vor der Montage / dem Bohren
zweifelsfrei
zu lokalisieren. !

inkl. Lieferung und Montage.
Menge: 1,000 psch

USt %: 19,00
